# Erweiterungsbau zur Konzentration des Standortes
Angebotsaufforderung (GAEB 90, DA83)
Währung: EUR
Auftraggeber: AMEOS Klinikum Schönebeck

## SBK-EW Los 0.32
Datum: 20.01.26

### 01 Beschilderung

#### 01.01 Vorbemerkungen

*Hinweis*
Im Zuge der Konzentration der Ameos Klinik Standorte
Schönebeck und Salzelmen wird am Standort Schönebeck
ein 3-geschossiger Neubau errichtet. Eine Anbindung des
Neubaus an die Bestandsgebäude erfolgt über Verbinder
zu Haus 1 (Haupteingang und Notaufnahme) und Haus 3
(OP-Container). Dabei wird es den Verbinder zu Haus 3
nur in der Ebene Erdgeschoss geben, wobei der Verbinder
zu Haus 1 in allen Ebenen notwendig ist.
Die Erschließung des Neubaus in der Vertikalen erfolgt
über 4 Treppenräume, einem (Evakuierungs-) Bettenaufzug
an der Westseite vom Sockelgeschoss bis auf das Dach
sowie einer Aufzugsgruppe aus 3 Aufzügen an der
Ostseite des Gebäudes vom Sockelgeschoss bis ins
Obergeschoss.
Das Atrium wird gärtnerisch gestaltet und soll von
Patienten und Besuchern als Aufenthaltsmöglichkeit
genutzt werden.
Das Tragwerk des Gebäudes besteht aus Stahlbeton und
Mauerwerk, nicht tragende Wände werden in Mauerwerk und
Trockenbauweise errichtet.

*Hinweis*
Art und Umfang der Leistung
Gegenstand dieser Ausschreibung ist die Beschilderung
Hinweis zu aufgeführten Normen etc.:
Alle aufgeführten Normen, Vorschriften, Gesetze gelten
wenn nicht anders in den Texten vermerkt in der zum
Vertragsschluss gültigen Fassung.
Vereinfachte Schreibweise
AG = Auftraggeber
AN = Auftragnehmer (Bieter)

Angaben zur Leistungsbeschreibung
Grundlage des Angebotes ist das vorliegende
Leistungsverzeichnis einschließlich der Vorbemerkungen.

Für die Auftragsabwicklung gelten
VOB/B (Allgemeine Vertragsbedingungen für die
Ausführung von Bauleistungen).
VOB/C (Allgemeine Technische Vertragsbedingungen für
Bauleistungen).

Baumaße
Das Aufmaß ist vom AN grundsätzlich eigenverantwortlich
am Bau zu nehmen.
Fordert der AG, dass die Konstruktionen schon zu einem
Zeitpunkt zur Montage bereitstehen müssen, der ein
vorheriges Aufmaß unmöglich macht, so sind unter
Berücksichtigung der Bautoleranzen nach DIN die
Fertigungsmaße mit dem AG zu vereinbaren.

Der Auftragnehmer hat sich vor Arbeitsausführung über
die Lage und die örtlichen Gegebenheiten zu informieren
sowie die zu bearbeitenden Untergründe zu prüfen.

Bei der Gestaltung der Beschilderung ist ein
Glas-/Aluminiumsystem als Informationsträger zur
Ausführung gewählt.

Die Befestigung der Acrylglasfläche soll durch eine
Schiebeführung in einem flachen Aluminiumrahmen, die
Befestigung des Schildes über verdeckte Bohrlöcher an
der Rückseite des Schildes erfolgen.
Die Beschriftung erfolgt über Papier. Diese muss durch
den Betreiber werkzeuglos auswechselbar sein.
Für verschiedene Anwendungen müssen Schildtypen in
unterschiedlichen standardisierten Dimensionen,
abgestimmt auch auf DIN-Formate (Hoch- und Querformate)
DIN A4 / DIN A3 / DIN A2 zur Verfügung stehen.
Alle Schildtypen sind in einem einheitlichen System
herzustellen bzw. anzubieten.
Schilder und Kennzeichnungen, die nicht in
Systemschildern ausgeführt werden, sind in Material und
Anmutung angepasst auszuführen.
Die Anbringung der Beschilderung erfolgt ein- oder
mehrfarbig.
Form, Farbe und Anbringung erfolgt in Abstimmung mit
dem Auftraggeber. Vor Ausführung ist je Schildtyp ein
Layout zur Freigabe vorzulegen.
Die Erstbeschriftung ist bei allen Schildtypen in den
Einheitspreis des jeweiligen Schildtyps mit
einzurechnen. Die spätere Aktualisierung von
wechselbaren Textfolien erfolgt durch den
Bauherrn/Betreiber.
Für die Aktualisierung der Beschriftung durch den
Bauherrn/Betreiber müssen Vorlagen im Format MS-Word
zur gestellt werden.
Alle Siebdruckfarben müssen resistent gegen
Desinfektionsmittel sein.
Alle Schildtypen müssen entsprechend den Anforderungen
an das Leit- und Informationssystem sowie den bauseits
vorliegenden Bedingungen, nach dem aktuellen Stand der
Technik montiert werden.
Die Kosten für die Erstmontage sind in den
Einheitspreis des jeweiligen Schildtyps einzurechnen.
Die Nachlieferung von Ersatz- und Verbrauchsmaterial
muss möglich sein.
Als Grundlage zur Erstellung des Angebotes werden
vereinfachte Grundrisse des Neubaus als PDF-Dateien zur
Verfügung gestellt.

#### 01.02 Beschilderung als Leit- u. Informationssystem

**01.02.0001 Haupt-/Etagenwegweiser**
Haupt-/Etagenwegweiser bestehend aus einem
Aluminiumprofil zur Aufnahme einer Acrylglasscheibe mit
einem dazwischen liegenden Beschriftungsträger aus
Papier

Montageart:  Unsichtbare Wandmontage
  geklebt/geschraubt
Untergrund:  Stahlbeton, Mauerwerk u. Trockenbauwände
verputzt,  tapeziert u. gestrichen
Wandabstand: ohne
Aluminiumprofil: Silber eloxiert

Beschriftung des Schriftträgers nach Angabe des
Auftraggebers
Schriftfarbe:  Blau (ähnlich RAL 5017 Verkehrsblau)
Symbole:  Mehrfarbig
Maße L/B in mm: ca. 420/1250

Hersteller und Typ
'....................................................'
vom Bieter einzutragen.
Menge: 21,000 St

**01.02.0002 Hängeschild Aluminium**
Hängeschild bestehend aus einem Aluminium-Profil zur
Aufnahme einer Acrylglasscheibe mit einem dazwischen
liegenden Beschriftungsträger aus Papier sowie einer
Hängevorrichtung aus Edelstahl.

Montageart:  Deckenmontage mittels Hängevorrichtung aus
1,5mm  Edelstahlseil  und 2 Automatik-Klemmelementen
im  Deckenbereich. Befestigung der Edelstahlseile
direkt  am Aluminium-Profil.

Aluminiumprofil: Silber eloxiert

Einseitige/Zweiseitige Beschriftung nach Angabe des
Auftraggebers.
Schriftfarbe.  Blau (ähnlich RAL 5017 Verkehrsblau)
Symbole:  Mehrfarbig

Maße L/B in mm: ca. 200/600

Hersteller und Typ
'....................................................'
vom Bieter einzutragen.
Menge: 19,000 St

**01.02.0003 Türschild**
Türschild bestehend aus einem Aluminiumprofil zur
Aufnahme einer Acrylglasscheibe mit einem dazwischen
liegenden Beschriftungsträger aus Papier

Montageart:  unsichtbare Wandmontage
  geklebt/geschraubt
Untergrund:  Stahlbeton, Mauerwerk u. Trockenbauwände
verputzt,  tapeziert u. gestrichen
Wandabstand: ohne
Aluminiumprofil: Silber eloxiert

Beschriftung des Schriftträgers nach Angabe des
Auftraggebers
Schriftfarbe:  Blau (ähnlich RAL 5017 Verkehrsblau)
Symbole:  Mehrfarbig
Maße L/B in mm: ca. 150/150

Hersteller und Typ
'....................................................'
vom Bieter einzutragen.
Menge: 373,000 St

**01.02.0004 Hinweisschild**
Hinweisschild bestehend aus einem Aluminium-Profil zur
Aufnahme einer Acrylglasscheibe und einem dazwischen
liegenden Beschriftungsträger aus Papier.

Montageart:  Unsichtbare Wandmontage
  geklebt/geschraubt
Untergrund:  Stahlbeton, Mauerwerk u. Trockenbauwände
verputzt,  tapeziert und gestrichen
Wandabstand: ohne
Aluminiumprofil: Silber eloxiert

Beschriftung des Schriftträgers nach Angabe des
Auftraggebers
Schriftfarbe:  Blau (ähnlich RAL 5017 Verkehrsblau)
Symbole:  Mehrfarbig
Maße L/B in mm: ca. 450/420

Hersteller und Typ
'....................................................'
vom Bieter einzutragen.
Menge: 3,000 St

**01.02.0005 Beschriftungsvorlagen für MS Word**
Vorlagen zur Bedruckung von Papier für die
Selbstaktualisierung, z.B. von Türschildern

- Vorlagen für MS Word
- Vorlagen für alle Schilder
Menge: 1,000 St

**01.02.0006 Etagenwegweiser in Aufzugskabine**
Etagenwegweiser in Aufzugskabine bestehend aus einem
Aluminium-Profil zur Aufnahme einer Acrylglasscheibe
und einem dazwischen liegenden Beschriftungsträger aus
Papier.

Montageart:  Unsichtbare Wandmontage
  geklebt
Untergrund:  Edelstahl-Wandpaneel
Wandabstand: ohne
Aluminiumprofil: Silber eloxiert

Beschriftung des Schriftträgers nach Angabe des
Auftraggebers
Schriftfarbe:  Blau (ähnlich RAL 5017 Verkehrsblau)
Symbole:  Mehrfarbig
Maße L/B in mm: ca. 300/210

Hersteller und Typ
'....................................................'
vom Bieter einzutragen.
Menge: 4,000 St

**01.02.0007 Piktogramme Sanitärräume**
Piktogramme, als Klebefolie

Symbolfarbe: nach Wahl des Auftraggebers
Menge: 43,000 St

**01.02.0008 Durchlaufschutz**
Kennzeichnung großformatiger Glasflächen, mit
satinierter (matter) Glasdekorfolie, zum Schutz vor
unbeabsichtigtem Durchlauf, in Sichthöhe.

Design: nach Angabe des Auftraggebers
Format: Streifen von mind. 75mm Höhe in Augenhöhe,
weitere Gestaltung  nach Angabe des Auftraggebers
Montage: Blasenfrei aufgezogen
Menge: 39,440 m2

**01.02.0009 Sichtschutz**
Ganzflächige Kaschierung von Glasflächen, mit
satinierter (matter) Glasdekorfolie, als Sichtschutz,
z.b in Diskretionsbereichen

Format: nach Vorgabe des Auftraggebers
Montage: Blasenfrei aufgezogen

Angebotenes Fabrikat:

--------------------------------
(vom Bieter auszufüllen)
Menge: 14,530 m2
